# Angebotsaufforderung (GAEB 90, DA83)
Währung: EUR
Auftraggeber: N.A.

## Zusätzlicher Text
PLANANLAGE

Folgende Pläne liegen dem Leistungsverzeichnis als
Kalkulationsgrundlage bei:

Siehe Anhang Planliste

## Zusätzlicher Text
OBJEKTBESCHREIBUNG

Die auszuführenden Arbeiten beziehen sich auf eine
öffentliche Parkanlage
(Ebertpark), welche eine denkmalgeschützte
Brunnenanlage "Quellgarten" enthält.
Der Quellgarten besteht aus insgesamt 9 Becken und
Verbindungen aus betonierten
Rinnen.

In der vorliegenden Ausschreibung geht es im
Wesentlichen um die Installation der
Wassertechnik und die dafür notwendigen
Leitungsarbeiten.

 Die wesentlichen Arbeiten der Wassertechnik des
Quellgartens im Ebertpark
beinhalten:

1. Leitungsarbeiten
2. Aushub und Installation Schwallwasserbehälter und
Pumpen
3. Errichten eines Technikgebäudes inklusive
Filtertechnik
4. Montieren und Inbetrieb nehmen der Fontänenanlagen

Die Erschließung des Baufeldes erfolgt  innerhalb des
Ebertparks.
Die Baustelleneinrichtung wie auch Lagerflächen sind
innerhalb des Baufelds
vorzunehmen und vorher mit dem Bauherr abzustimmen.

Innerhalb des Baufeldes kann mit Maschinen (Radlader,
Kettenbagger etc.) mit
Beachtung der Bestandssituation gearbeitet werden. Auf
Bestandsgehölze
unmittelbar neben den Becken ist Rücksicht zu nehmen.
Der erforderliche
Geräteeinsatz ist mit der Bauleitung und dem Bauherrn
abzustimmen.

Es wird empfohlen, die örtlichen Begebenheiten vor
Angebotsabgabe zu besichtigen.

Die Parkanlage ist während der Arbeiten für Besucher
weiterhin geöffnet.

Die hier beschriebenen Arbeiten überlappen sich
teilweise zeitlich mit dem Vorgewerk
Betonsanierungsarbeiten. Es gibt Schnittstellen,
insebsondere im Bereich des
Rohrleitungsbau. Abstimmungsstermine und Aufwand zur
Koordination in
zusammenarbeit mit der örtlichen Bauleitung sind
einzukalkulieren

Verschiedene vorbereitende und begleitende Arbeiten
werden bauseits von
städtischen Mitarbeitern ausgeführt.

Die Bieter haben bei Angebotsabgabe geeignete
Referenzen zu erbringen, welche
eine vergleichbare Ausführung von Pumpen- und
Fontänentechnik im Wasserbau,
besonders Öffentliche Brunnenanlagen belegen. Die
Referenzen müssen
vergleichbare Projekte hinsichtlich Art, Umfang und
technischen Anforderungen
nachweisen.

Die Ausführung der Betonsanierungsarbeiten erfolgt von
Ende März 2026 bis
voraussichtlich Juli 2026.

Die Ausführung der Wassertechnik erfolgt ca. ab 15
Juni 2026 bis ca. 21 August 2026.

Die vollumfängliche Inbetriebnahme des Quellgartens
ist für September 2026
vorgesehen.

## Zusätzlicher Text
BAUSTELLENEINRICHTUNG

Die Baustelleneinrichtung erfolgt auf dem Baufeld und
ist vor Baubeginn mit der Bauleitung und dem
bauherrn abzustimmen.

Dem Auftragnehmer steht es frei, externe Lager- und
Umschlagmöglichkeiten für Material und Schüttgüter
eigenverantwortlich zu organisieren.

Der Bauherr stellt Strom und Wasser kostenlos zur
Verfügung. Schläuche, Anschlüsse, Baustromverteiler
etc. sind durch den AN zu stellen.

Die komplette Baustelleneinrichtung, die zur
Durchführung der beschriebenen Arbeiten erforderlich
wird, ist
unter Berücksichtigung der zuvor und in den besonderen
Vertragsbedingungen genannten Bedingungen in
die Einheitspreise der nachfolgenden Positionen
einzurechnen und wird nicht gesondert vergütet.

## Zusätzlicher Text
HINWEISE ZUR KALKULATION

Baustelleneinrichtung
In alle Positionen, auch wenn dies nicht mehr
ausdrücklich im Positionstext erwähnt wird, sind
sämtliche zur Erbringung der in der
Leistungsbeschreibung
aufgeführten Leistungen sowie für das
Herstellen der Anschlüsse (soweit bauseits nicht
vorhanden und zur Leistungserbringung des
Auftragnehmers erforderlich) die erforderlichen
Geräte, Fahrzeuge, Maschinen, Werkzeuge,
Maschinentransporte, Baubüro, Mannschafts- und
Materialcontainer und die erforderlichen
Verkehrssicherungs- und Unfallverhütungsmaßnahmen,
die Herstellung, Materiallieferung, Montage, Geräte-,
Personeneinsätze und Materialien mit einzukalkulieren,
einschl. aller erforderlichen Befestigungsmittel,
Bohrungen, Anschlüsse an den Baukörper,
Montageabstützungen etc. sofern nicht als separate
Leistung beschrieben.

Materiallieferung, Transport
Alle Leistungen umfassen auch die Lieferung der
dazugehörigen Stoffe und Bauteile einschl. Abladen und
Lagern auf der Baustelle, wenn in der
Leistungsbeschreibung nichts anderes vorgeschrieben
ist.

Grundsaetzlich ist der Transport der Materialien zu
den Verwendungsstellen, d.h. zum Verarbeitungs-/
Einbauort in die jeweiligen Positionen mit einzukalkulieren, sofern nicht besondere Ansaetze in den
Positionen enthalten sind.

Strom-, Wasseranschlüsse
Das Herstellen der Anschlüsse für Strom und Wasser
(soweit bauseits nicht vorhanden und zur
Leistungserbringung des Auftragnehmers erforderlich)
an bauseitige Anschlussstellen ist in die
Einheitspreise ebenfalls einzukalkulieren.

Entsorgung, Deponiegebühren, Verkaufserlöse
Leistungen, die eine Demontage von bestehenden
Bauteilen enthalten, ist einzukalkulieren, daß das
ausgebaute Material abzutransportieren, ordnungsgemäß
auf zugelassenen Deponien zu entsorgen, ggf.
der Wiederverwertung zuzuführen ist. Ggf. sind
Verkaufserlöse für Recyclingrohstoffe ebenfalls in den
Einheitspreis einzukalkulieren.

Es ist eine gesonderte Aufführung der einzelnen
Deponiegebühren zu führen, die der Bauleitung
offenzulegen ist (Anteil Deponiegebühr am EP). Diese
ist spätestens mit der Schlussrechnung zu
übergeben.

## Zusätzlicher Text
HINWEISE ZUR RECHNUNGSSTELLUNG FÜR
AUFTRAGNEHMER

Vollständige Rechnungsunterlagen

Eine prüfbare Rechnung besteht aus folgenden
Unterlagen:

a) Rechnung
b) Mengennachweis
c) Aufmaßpläne/-skizzen
d) Nachweise (z.B. Lieferscheine,
Entsorgungsnachweise, Prüfberichte etc.)
e) Stundenlohnrapporte
f) Pflegerapporte (sofern Pflege beauftragt)

Die Unterlagen (c bis f) sind spätestens mit der
Schlussrechnung im Original vorzulegen. Auf
Aufforderung der Bauleitung sind diese auch schon vor
der Schlussrechnung in Kopie vorzulegen.
Die Schlussrechnung ist inkl. aller zur Rechnung
gehörender Anlagen in Papierform zweifach
vorzulegen. Zusätzlich sind alle Rechnungsunterlagen
digital einzureichen.

Aufmaßpläne/-skizzen
Einzelaufmaße gemäß Mengennachweis sind in
Aufmaßpläne/-skizzen einzuzeichnen, damit
nachvollziehbar ist, wo die abgerechneten Massen im
Gelände liegen.
Aufmaßpläne/-skizzen sind chronologisch
durchzunummerieren.
In den Aufmaßplänen/-skizzen muss eindeutig zuordnend
ein Querverweis zur jeweiligen
Abrechnungsposition erfolgen

Nachweise
Es sind Nachweise in Form von Lieferscheinen,
Entsorgungsnachweisen, Prüfberichten etc. vorzulegen.
Insbesondere Entsorgungsnachweise sind für alle
Positionen erforderlich, wo ein solcher gemäß
Langtext des Leistungsverzeichnisses gefordert wird.
Mehrmassen gegenüber Auftrag müssen eindeutig belegt
werden.
Auf den Nachweisen muss eindeutig zuordnend ein
Querverweis zur jeweiligen Abrechnungsposition
erfolgen.

Mengennachweis
Vor allem bei der Schlussrechnung sind zwecks
Nachvollziehbarkeit Einzelaufmaße im Mengennachweis
anzugeben und keine pauschalen/kumulierten
Meter-/Flächen- und Volumenangaben.
Im Mengennachweis muss eindeutig zuordnend ein
Querverweis auf den jeweiligen Aufmaßplan/-skizze,
Nachweis, Rapport etc. erfolgen.

## Zusätzlicher Text
Diese Vorbemerkungen sind Zusätzliche technische
Vertragsbedingungen. Sie sind als solche Bestandteil
der
Leistungsbeschreibung und werden wesentlicher
Vertragsbestandteil.

Die Ausführung der vertraglichen Leistungen hat in
Übereinstimmung mit den

- allgemeinen Vertagsbedingungen (VOB),
- den aktuell gültigen DIN-Normen,
- den Fachregeln der Verbände,
- den Verordnungen der Baubehörden,
- den Unfallverhütungsvorschriften und Merkblätter der
Bau-Berufsgenossenschaften,
 - der BaustellV und dem SIGE-Plan
- sowie den Hinweisen des
Werkstofflieferanten zu erfolgen

Zusätzlich gelten aktuelle DIN- und DIN EN-
Richtlinien, sowie ergänzende technische Bedingungen,
wie
insbesondere die FLL, in ihrer jeweils neuesten
Fassung, die spätestens drei Monate vor dem
Einreichungs-/ Eröffnungstermin öffentlich bekannt
gemacht worden sind.

HINWEISE ZU DEN ARBEITEN IM BESTAND

Die Abbrucharbeiten müssen im Einklang mit den zur
Zeit der Ausführung gültigen Vorschriften und
Normen durchgeführt werden.

Im Gefahrenbereich von Abbrucharbeiten dürfen keine
sonstigen Arbeiten durchgeführt werden. Es wird
ausdrücklich darauf hingewiesen, dass auch unterhalb
der Abbruchstelle nicht gearbeitet werden darf.

Sollten beim Abbruch gesundheitsgefährdende Stoffe
angetroffen werden, ist dies der Bauleitung
unverzüglich mitzuteilen. Die für den Abbruch
notwendigen Schutzmaßnahmen sind vor Beginn der
Arbeiten zu treffen.

Der Sicherheits- und Gesundheitsschutzplan sowie alle
Angaben des verantwortlichen Baukoordinators und
des verantwortlichen Bauleiters des AG sind örtlich
genau zu beachten.

Die ausreichende Tragfähigkeit der vorhandenen
Bestandsbauteile ist örtlich zu überprüfen. Ggf. sind
die vorhandenen Bauteile in Absprache mit dem
Statiker zusätzlich zu verstärken.

Schutzmaßnahmen gegen Beschädigungen oder
Verschmutzungen an angrenzenden Gebäuden oder
Bauteilen sind durch den AN rechtzeitig und
eigenverantwortlich vor Aufnahme der Arbeiten
vorzunehmen.
Hierzu gehören auch die entsprechenden
Bausicherungsmaßnahmen.

HINWEISE ZUR AUSFÜHRUNG/ALLGEMEINE BESTIMMUNGEN

Bei Unstimmigkeiten zwischen Bestand und Planung, die
sich vor Ort ergeben, ist die Bauleitung
umgehend zu informieren und das weitere Vorgehen mit
Ihr abzustimmen.

Auf die Belange anderer Gewerke, die im Bereich des zu
bearbeitenden Fläche zeitgleich arbeiten ist
Rücksicht zu nehmen. Bauabläufe die zu zeitlichen und
örtlichen Überschneidungen führen könnten sind
im Vorfeld mit der Bauleitung frühzeitig abzustimmen.

Bereits vorhandene Absteckungen, Grenzsteine,
Festpunkte, Höhenmarken und dergleichen sind vor
Arbeitsbeginn vom AN zu sichern. Wird durch
unsachgemäße Behandlung, Verschiebung oder Verlust
solcher Punkte eine Neuvermessung nötig, geht diese zu
Lasten des AN.

Die Verkehrssicherung und die laufende Reinigung der
durch Baufahrzeuge verschmutzen Straßen und
Wege obliegt dem Auftragnehmer für die Gesamtdauer
seiner Arbeiten.

Der AN hat sich vor Arbeitsaufnahme über Hindernisse
wie Leitungen, Kabel, Drainagen, Kanäle,
Vermarkungen
und dergleichen zu informieren. Die für den Schutz und
die Sicherung der vorgenannten Hindernisse
entstehenden Vorschriften und Anordnungen der
zuständigen Stellen sind zu beachten. Hieraus
entstehende Kosten sind bei den Einheitspreisen der
Positionen des Leistungsverzeichnisses zu
berücksichtigen.

Beim Anschluss des Pflasters an Bordsteine sind ganze
oder Abschlusssteine zu verwenden.

Beim Abrütteln der Pflasterflächen ist darauf zu
achten, dass angrenzende Bauteile hierbei keinen
Schaden
nehmen.

In direkter Nähe von Bauwerken, Grenzbebauungen,
Zäunen, Leitungen, Kabeln, Drainagen und Kanälen
sind Abtrags- und Aushubsarbeiten mit besonderer
Vorsicht durchzuführen.

Im Bereich von zu erhaltendem Baumbestand sind beim
Aushub besondere Maßnahmen zu treffen: Der
Wurzelbereich darf nicht verletzt werden.
Schutzmaßnahmen sind mit dem Auftraggeber abzustimmen.

Werden beim Aushub von der Leistungsbeschreibung
abweichende Bodenverhältnisse angetroffen oder
treten Umstände ein, durch welche die vorgeschriebenen
Aushubarbeiten nicht ausgeführt werden können,
sind mit dem Auftraggeber umgehend gesonderte
Vereinbarungen zu treffen.

Der AN hat dafür zu sorgen, dass der Boden unter den
Oberbodenflächen so beschaffen ist, dass ein
einwandfreies Durchsickern von Tagwasser möglich ist.
Flächen mit Oberbodenauftrag dürfen wegen der
Gefahr der Verdichtung in keinem Fall mit schweren
Fahrzeugen befahren werden.

Baumgruben und Pflanzflächen sind vor dem Aufbringen
des Oberbodens mit Pfählen gut sichtbar zu
markieren. Der Untergrund ist unmittelbar vor dem
Oberbodenauftrag mindestens 30cm tief aufzureißen
und profilgerecht nachzuplanieren.
Bei Lieferung ist der Oberboden vor dem Einbau dem
Auftraggeber vorzuzeigen und unter Angabe der
Herkunft in steter, gleichbleibender Qualität
nachzuliefern.

Die Überprüfung der Pflanzlieferung erfolgt durch den
AN erstmals bei Anlieferung, solange die Pflanzen
noch nach Art und Sorten getrennt sind. Es ist Sache
des AN, den Auftraggeber dazu rechtzeitig zu
benachrichtigen. Zu diesem Zeitpunkt sind die
Pflanzenlieferscheine mit Angabe der Stückzahl, Art und
Qualität zu übergeben. Im Falle der Rückweisung von
Pflanzenmaterial hat der AN keinen Anspruch auf
Erstattung der Mehrkosten.

## Zusätzlicher Text
HINWEISE ZU MENGENANGABEN

Bei den im Leistungsverzeichnis genannten Mengen
handelt sich nicht um die tatsächlichen
Bestellmengen. Die tatsächlich erforderlichen Mengen
(z.B. inkl. Verschnitt etc.)  sind durch die
ausführende Firma vor Ort auf Richtigkeit zu prüfen
bzw. zu ermitteln und ggf. durch die Bauleitung separat
frei geben zu lassen.

## Zusätzlicher Text
HINWEIS ZU FABRIKATSANGABEN/QUALITÄTEN

Prüfbescheinigungen bzw. Zulassungen für einzelne
angebotenen Fabrikate sind nach gesonderter
Aufforderung durch die Bauleitung vorzulegen.

Kosten für den Ausbau bereits eingebauter Materialien
aufgrund nachträglich eingereichter und nicht den
Anforderungen entsprechenden Prüfbescheinigungen bzw.
Zulassungen und für den Verwendungszweck
ungeeigneten Materialien gehen voll zu Lasten des
Auftragnehmers.

Die Bauleitung kann die Vorlage von
Prüfbescheinigungen bzw. Zulassungen bereits
eingebauter
Materialien noch mit der Schlußrechnung anfordern. Der
Auftragnehmer hat die Pflicht im Rahmen seiner
Eigenüberwachung die Eignung der zu verwendenden
Materialien für den jeweiligen vorgesehenen
Verwendungszweck zu prüfen und auf Verlangen
nachzuweisen.
Von allen für die Bauausführung vorgesehenen
Baustoffen sind auf Verlangen dem Bauherrn genügend
große Proben (Rückstellproben) unentgeltlich zur
Aufbewahrung zur Verfügung zu stellen. Die Proben sind
in einer Niederschrift von beiden Vertragsparteien
anzuerkennen.

## Zusätzlicher Text
HINWEIS ZUR FREIGABE/ BESTELLUNG VON
MATERIALIEN

Alle gestaltungsrelevanten Materialien, wie Beläge,
und Ausstattungsgegenstände sind vor der Bestellung
durch den AN rechtzeitig dem Bauherrn zur Bemusterung
vorzulegen und frei geben zu lassen.
Fehlbestellungen gehen zu Lasten des AN.

## Leistungsverzeichnis
Datum: 29.04.26

### Titel 010 Leitungsarbeiten

*Hinweis*
GRABENARBEITEN

**010.0001 Rohrgraben bis 1,25 m Tiefe, Bkl 3-5**
Rohrgraben für Entwässerungs-
und Versorgungsleitungen herstellen,
vorh. Boden seitlich lagern bis ca. 50 m Förderweg und
nach
Verlegung wiedereinbauen, überschüssigen Boden seitlich
lagern.
Die Abrechnung erfolgt in der Horizontalprojektion
analog senkrechter Baugrubenwände, Grabenbreiten nach
DIN
4124.
In den Einheitspreis sind alle Nebenarbeiten wie
zusätzliche Vertiefungen, Planie der Grabensohle,
sowie der
Mehraushub im Bereich der Schächte und der Arbeitsraum
für
Rohrverbindungen einzurechnen.
Aushubtiefe bis 1,25 m
Bodenklasse 3 - 5
Menge: 75,000 m3

**010.0002 Rohrgraben, Kl. 3-5, Handarbeit als Zulage**
Rohrgraben in Handarbeit als Zulage zu vorigen
Positionen
"Rohrgraben"
für Entwässerungs- und Versorgungsleitungen,
BodenKl. 3-5,
Abrechnung nach Abtragsprofilen.
in Abstimmmung und nach Freigabe
durch die Bauleitung

Bereiche
- an Fassaden
- im Bereich von Wurzeln
- Kabelkreuzungen
- Kabeluntertunnelungen

Bei Leitungen werden folgende Abstände
als Zulage Handarbeit anerkannt:
- Schwachstrom, Wasserversorgung
DN 45: 30 cm
- Mittelstrom, Wasserversorgung,
Wasserentsorgung: 50 cm

Abrechnung nach Abtragsprofilen.
Menge: 5,000 m3

*Hinweis*
GRUNDLEITUNGEN PP

**010.0003 PP-MD Vollwandabwasserrohr, DN 110**
Vollwandabwasserrohre DN 110 aus Polypropylen (PP-MD)
gemäß DIN EN 14758 1 - Werksseitig eingelegter
patentierter
Lippendichtung. Hochlastkanalrohr mit hoher
Ringsteifigkeit >
SN 10 ( gemäß MPA-Gutachten: > 10 kN/m² nach DIN EN ISO
9969 ) im Schwerlastbereich. ( SLW 60) einsetzbar. Die
Rohrleitungen sind unter Beachtung der DIN EN 1610 und
der
Herstellerverlegeanleitung zu verlegen.

Baulänge bis 5 m, einschl. Zulage für
Kurzlängen liefern, verlegen und dichten. Die Rohre
sind zu
liefern und nach Visier und Schnur im vorgeschriebenen
Gefälle im Sandbett zu verlegen.
Einschließlich Sandbett und Abdeckung mit Sand 0/2
Bettung mind. 10 cm, Deckung mind. 10 cm
Menge: 25,000 m

**010.0004 PP-MD Vollwandabwasserrohr, DN 160**
Vollwandabwasserrohre, Leistung wie vorher, jedoch DN
160
Menge: 60,000 m

**010.0005 PP-MD Vollwandabwasserrohr, DN 200**
Vollwandabwasserrohre, Leistung wie vorher, jedoch DN
200
Menge: 55,000 m

**010.0006 PP-MD Rohrbogen, DN110**
Vollwandabwasserrohre DN 110 aus Polypropylen (PP-MD)
gemäß DIN EN 14758 1 - Rohrbogen DN 110,
Formstück von 15 - 87 Grad  liefern und
montieren.
Menge: 30,000 Stk

**010.0007 PP-MD Rohrbogen, DN160**
Vollwandabwasserrohre DN 160 aus Polypropylen (PP-MD)
gemäß DIN EN 14758 1 - Rohrbogen DN 160,
Formstück von 15 - 87 Grad  liefern und
montieren.
Menge: 30,000 Stk

**010.0008 PP-MD Rohrbogen, DN200**
Vollwandabwasserrohre DN 200 aus Polypropylen (PP-MD)
gemäß DIN EN 14758 1 - Rohrbogen DN 200,
Formstück von 15 - 87 Grad  liefern und
montieren.
Menge: 15,000 Stk

**010.0009 PP-MD Abzweig DN 110**
Vollwandabwasserrohre DN 110 aus Polypropylen (PP-MD)
gemäß DIN EN 14758 1 - Abzweig DN 110,
Formstück mit Abzweigstutzen in verschiedenen
Nennweiten und Graden  liefern und montieren.
Menge: 5,000 St

**010.0010 PP-MD Abzweig DN 160**
Vollwandabwasserrohre DN 160 aus Polypropylen (PP-MD)
gemäß DIN EN 14758 1 - Abzweig DN 160,
Formstück mit Abzweigstutzen in verschiedenen
Nennweiten und Graden  liefern und montieren.
Menge: 8,000 St

**010.0011 PP-MD Abzweig DN 200**
Vollwandabwasserrohre DN 200 aus Polypropylen (PP-MD)
gemäß DIN EN 14758 1 - Abzweig DN 200,
Formstück mit Abzweigstutzen in verschiedenen
Nennweiten und Graden  liefern und montieren.
Menge: 5,000 St

**010.0012 PP-MD Reduktionsstücke DN 160/110**
PP_MD Reduktionsstück DN 160/110
gemäß DIN EN 14758-1 mit werksseitig eingelegter
patentierter
Lippendichtung liefern und montieren.
Menge: 1,000 Stk

**010.0013 PP-MD Reduktionsstücke DN 200/160**
PP_MD Reduktionsstück DN 200/160
gemäß DIN EN 14758-1 mit werksseitig eingelegter
patentierter
Lippendichtung liefern und montieren.
Menge: 1,000 Stk

**010.0014 PP-MD Muffenstopfen DN 110**
Muffenstopfen DN 110 (PP-MD) gemäß DIN EN 14758-1
passend zu PP-MD Vollwasserabwandrohren liefern und
einbauen.
Menge: 2,000 Stk

**010.0015 PP-MD Muffenstopfen DN 160**
Muffenstopfen DN 160 (PP-MD) gemäß DIN EN 14758-1
passend zu PP-MD Vollwasserabwandrohren liefern und
einbauen.
Menge: 2,000 Stk

**010.0016 PP-MD Muffenstopfen DN 200**
Muffenstopfen DN 200 (PP-MD) gemäß DIN EN 14758-1
passend zu PP-MD Vollwasserabwandrohren liefern und
einbauen.
Menge: 1,000 Stk

**010.0017 Filterschacht extern liefern und einbauen**
Filterschacht zur Reinigung des Wasserrücklaufs
Drainstar-Filter XL Extern begehbar für den Einbau ins
Erdreich. Leichte Reinigung durch glatte Siebstruktur.
Einbautiefe von 780 mm bis 1330 mm durch
Teleskopaufsatz
stufenlos regulierbar. Mittels EPDM-Profildichtung
abgedichtet
bis Erdoberfläche. Anschlüsse DN 200 / DN 250.

Material Gehäuse: Polyethylen (PE)
Material Filter: Edelstahl
Maschenweite: 0,75 mm
Länge: 1500 mm
Breite: 990 mm
Höhe: 930 mm (kürzbar)
Anschließbare Fläche: max. 1200 m² (DN 200) bzw. 2000
m²
(DN 250)
Ohne Höhenverlust zwischen Zu- und Ablauf
inklusive verschraubbarer Schachtdeckel

liefern und entsprechend den Herstellerangaben
einbauen.
Menge: 3,000 St

**010.0018 Zwischenstück Filterschacht extern liefern und einbauen**
Schachtverlängerung zur Realisierung von größerer
Einbautiefe
für Schachtsystem VS-600
Nutzlänge 1000mm, kürzbar auf 750/500mm
liefern und einabauen
Menge: 3,000 St

**010.0019 Kernbohrung Durchmesser 225 mm, Tiefe bis 15 cm**
Kernbohrung Durchmesser 225 mm in ca. 15cm starke
Betonschachtanlagen einschl. aller
Nebenarbeiten auf Anordnung der Bauleitung.
Ausführung an Bestandsschacht für Überlaufleitung
Menge: 1,000 St

**010.0020 Anschluss PP-Grundleitung an Beckenüberlauf herstellen**
Anschluss PP-Grundleitung an Beckenüberlauf herstellen
Durchmesser DN 150
inkl. erforderlicher Formteile
Menge: 9,000 St

*Hinweis*
DRUCKLEITUNGEN PE

**010.0021 PE Leitung 65 SDR 17 liefern und verlegen**
PE Leitung 65 SDR 17 liefern und verlegen
nach DIN 8074/8075 und DIN EN ISO 15494
Aussendurchmesser 65 mm, Wandstärke 4,4mm

Lieferlänge 6 m als Stangenware
Leitungen nach Erfordernis ablängen und mit Formstücken
verschweißen, Rohrverbindung der PE-HD-Rohre durch
Heizelementstumpfschweißen gemäß Merkblatt DVS 2207-1
herstellen
Vergütung Formstücke gemäß gesonderter Position
Menge: 35,000 m

**010.0022 PE Leitung 90 SDR 17 liefern und verlegen**
PE Leitung 90 SDR 17 liefern und verlegen
nach DIN 8074/8075 und DIN EN ISO 15494
Aussendurchmesser 90 mm, Wandstärke 5,4mm

Lieferlänge 6 m als Stangenware
Leitungen nach Erfordernis ablängen und mit Formstücken
verschweißen, Rohrverbindung der PE-HD-Rohre durch
Heizelementstumpfschweißen gemäß Merkblatt DVS 2207-1
herstellen
Vergütung Formstücke gemäß gesonderter Position
Menge: 45,000 m

**010.0023 PE Leitung 110 SDR 17 liefern und verlegen**
PE Leitung 110 SDR 17 liefern und verlegen
nach DIN 8074/8075 und DIN EN ISO 15494
Aussendurchmesser 110 mm, Wandstärke 6,6 mm

Lieferlänge 6 m als Stangenware
Leitungen nach Erfordernis ablängen und mit Formstücken
verschweißen, Rohrverbindung der PE-HD-Rohre durch
Heizelementstumpfschweißen gemäß Merkblatt DVS 2207-1
herstellen
Vergütung Formstücke gemäß gesonderter Position
Menge: 6,000 m

**010.0024 PE Leitung 160 SDR 17 liefern und verlegen**
PE Leitung 160 SDR 17 liefern und verlegen
nach DIN 8074/8075 und DIN EN ISO 15494
Aussendurchmesser 160 mm, Wandstärke 9,5 mm

Lieferlänge 6 m als Stangenware
Leitungen nach Erfordernis ablängen und mit Formstücken
verschweißen, Rohrverbindung der PE-HD-Rohre durch
Heizelementstumpfschweißen gemäß Merkblatt DVS 2207-1
herstellen
Vergütung Formstücke gemäß gesonderter Position
Menge: 35,000 m

**010.0025 PE Leitung 200 SDR 17 liefern und verlegen**
PE Leitung 200 SDR 17 liefern und verlegen
nach DIN 8074/8075 und DIN EN ISO 15494
Aussendurchmesser 200 mm, Wandstärke 11,9 mm

Lieferlänge 6 m als Stangenware
Leitungen nach Erfordernis ablängen und mit Formstücken
verschweißen, Rohrverbindung der PE-HD-Rohre durch
Heizelementstumpfschweißen gemäß Merkblatt DVS 2207-1
herstellen
Vergütung Formstücke gemäß gesonderter Position
Menge: 15,000 m

**010.0026 Bogen 90° PE 65 SDR 17 liefern und montieren**
Bogen 90° PE 65 SDR 17 liefern und montieren
Schweißverfahren siehe Rohrposition
Menge: 10,000 Stk

**010.0027 Bogen 90° PE 90 SDR 17 liefern und montieren**
Bogen 90° PE 90 SDR 17 liefern und montieren
Schweißverfahren siehe Rohrposition
Menge: 15,000 Stk

**010.0028 Bogen 90° PE 110 SDR 17 liefern und montieren**
Bogen 90° PE 110 SDR 17 liefern und montieren
Schweißverfahren siehe Rohrposition
Menge: 5,000 Stk

**010.0029 Bogen 90° PE 160 SDR 17 liefern und montieren**
Bogen 90° PE 160 SDR 17 liefern und montieren
Schweißverfahren siehe Rohrposition
Menge: 20,000 Stk

**010.0030 Bogen 90° PE 200 SDR 17 liefern und montieren**
Bogen 90° PE 200 SDR 17 liefern und montieren
Schweißverfahren siehe Rohrposition
Menge: 15,000 Stk

**010.0031 T-Stück 90° PE 110 SDR17 liefern und montieren**
T-Stück 90° PE 110 SDR17 liefern und montieren
Schweißverfahren siehe Rohrposition
Menge: 3,000 Stk

**010.0032 T-Stück 90° PE 160 SDR17 liefern und montieren**
T-Stück 90° PE 160 SDR17 liefern und montieren
Schweißverfahren siehe Rohrposition
Menge: 5,000 Stk

**010.0033 T-Stück 90° PE 200 SDR17 liefern und montieren**
T-Stück 90° PE 200 SDR17 liefern und montieren
Schweißverfahren siehe Rohrposition
Menge: 3,000 Stk

**010.0034 Verbindungsstück PE40 zu Bestand Quelltisch**
Verbindungsstück PE40 zu Bestand Quelltisch liefern und
montieren
Bestehende Stahlleitung von Quelltisch D.42mm  mit
bauseits
verlegter PEHD 40 Leitung verbinden
Menge: 5,000 St

**010.0035 Druckprüfungen für Druckleitungen**
Druckprüfung DIN EN 805, als Vorprüfung an
Druckrohrleitungen aus PE, für Wasser, bis PE 200

Durchführung von Druckprüfungen unter Kontrolle der
Bauleitung und mit abgezeichneten Druckprotokollen
dokumentieren
einschl. aller Materialien zum Verschließen, inkl.
Verschließen,
Verschluss entfernen und Entleeren der Leitung nach
erfolgreicher Prüfung und Nebenarbeiten.
Druckprüfung aller PE- HD Leitung aus vorstehenden
Positionen
Menge: 1,000 psch

**010.0036 Anschluss Wasserleitung an Bestandsleitung herstellen**
Anschluss Wasserleitung an Bestandsleitung herstellen
Vorhandene Druckleitung PEHD 1" durchtrennen
Messing-Kupplung für PE-Rohr 2 fach 1" liefern und
montieren
Menge: 1,000 St

*Hinweis*
DRUCKLEITUNGEN PEHD

**010.0037 Druckleitung PE HD DN 25**
Leitung aus PEHD-PE 32 x 2,9 / PN 10
(entspricht DN 25; 1")

Rohre aus Polyethylen-Beregnungsqualität
in Ringbunden einschl. Formstücke (mit DVGW
Prüfzeichen)

inkl. Sandbett liefern und montieren
Menge: 150,000 m

**010.0038 Rohrleitung PE HD DN 50**
Leitung aus PEHD-PE 63 x 5,8 / PN 10

Rohre aus Polyethylen-Beregnungsqualität
in Ringbunden einschl. Formstücke (mit DVGW
Prüfzeichen)

inkl. Sandbett liefern und montieren
Menge: 100,000 m

*Hinweis*
ELEKTROLEITUNGEN

**010.0039 Erdkabel NYY 5*4 mm² liefern und verlegen**
Erdkabel NYY 5*4 mm² liefern und in vorhandenen
Rohrgräben
nach Ausführungsplänen oder Angabe der Bauleitung
verlegen
Menge: 150,000 m

**010.0040 Erdkabel NYY 5*2,5 mm² liefern und verlegen**
Erdkabel NYY 5*2,5 mm² liefern und in vorhandenen
Rohrgräben nach Ausführungsplänen oder Angabe der
Bauleitung verlegen
Menge: 50,000 m

**010.0041 Stromkabel besanden allseitig, D min. 10 cm**
Stromkabe besanden
allseitig mit Kabelsand 0/2
D 10 cm und verdichten
Abrechnung im verdichteten Zustand
Menge: 25,000 m3

**010.0042 Stromkabel schützen durch Kabelabdeckung und -band**
Stromkabel schützen durch Kabelabdeckung und entspr.
Kabelband
Abrechnung nach Länge Kabelgraben
Menge: 200,000 m

*Hinweis*
LEERROHR

**010.0043 PE-HD Kabelschutzrohr DN 110 als Ringware liefern u. verlegen**
Kabelschutzrohr DN 110 als Ringware aus PE-HD,
in Verbundrohrbauweise, außen gewellt,  innen glatt,
Scheiteldruckbelastung min. 450 N;
Farbe schwarz RAL9011;
Ausführung wasserdicht bei 0,5 bar/15 min analog
DIN EN 1610 durch eingelegten Profildichtring;
inkl. Kabelzugdraht,
mit eingelegten Profildichtringen und einseitig
aufgesteckter
Doppelsteckmuffe;
unter Beachtung der EN 1610 und der Verlegeanleitung
des Herstellers, liefern und fachgerecht nach Planung
in bauseitiges Sandbett in Teillängen verlegen.
Menge: 100,000 m

### Titel 020 Schwallwasserbehälter mit Ausstattung

**020.0001 Baugruben für Schachtanlagen bis 3 m Aushubtiefe, Bodenklasse 3-5**
Baugruben für Kopflöcher und Schächte bis 3 m,
Boden profilgerecht lösen, vorh. Boden seitlich lagern
bis ca.
50 m Förderweg und nach Beendigung des Schachtbaues /
der Leitungsverlegungen lagenweise einbauen und
verdichten,
überschüssiger Boden verbleibt auf Miete zur späteren
Entsorgung
Tiefe bis 3,0 m
Bodenklassen: 3 bis 5
Menge: 110,000 m3

**020.0002 Planum wiederherstellen**
Planum wiederherstellen
nach ZTV SoB-StB zur Aufnahme einer ungebundenen
Tragschicht,
Auf- und Abtrag bis 10 cm,
zulässige Abweichung von der Nennhöhe +/- 2 cm.
Massenausgleich im Bereich des Planums.
Menge: 40,000 m2

**020.0003 Nachverdichten des Planums**
Nachverdichten des Planums
gemäß ZTV SoB-StB, leicht bis schwer lösbare Böden,
gefordertes Verformungsmodul Ev2 auf der Oberfläche 45
MN/m2
Die Abrechnung nach Aufmaß erfolgt wie vorstehend
beschrieben analog.
Menge: 40,000 m2

**020.0004 Sandauflager für Flachwassertank herstellen**
Sandauflager für Flachwassertank herstellen
Höhe ca. 10cm Waagerecht herstellen
Menge: 4,000 m3

**020.0005 Flachwassertank 30.000l liefern und einbauen**
Flachwassertank 30.000l liefern und einbauen
bestehend aus:

-1x Platin XXL Flachtank L Schwarz
-2x Tankdom-Maxi Platin XXL inklusive Bohrungenfür Zu-
und
Abläufe und Dichtungs-Set
-Bohrung und Anschlüsse von DN 160 bis DN200
-2x Alu-Einstiegsleiter mit 12 Sprossen Leiterlänge
3600mm
Leiterbreite 350mmohne, ohne Traverse, stabile
Rechteckrohr-
Holme, gerriffelte Vierkantsprossen 30x30mm, 4-fach
gebördelte Sprossen, Sprossenabstand 280m, inklusive
Befestigungssatz aus Edelstahl
-2x Teleskop-Domschacht 600 Mini grün begehbar,
inklusive
PP-Deckel grün verschraubbar, teleskopierbar 140-340mm

Leitprodukt: Platin XXl Flachtank von Graf
oder gleichwertig:

--------------------------------------------
--------------------------------------------
Menge: 1,000 St

### Titel 030 Technikgebäude

**030.0001 Aushub für Bodenplatte herstellen, Material bauseits lagern**
Aushub für Bodenplatte herstellen, Material bauseits
lagern
Abtragtiefe 50 cm
Entfernung Lagerplatz bis 150 m
Menge: 5,000 m3

**030.0002 Planum wiederherstellen**
Planum wiederherstellen
nach ZTV SoB-StB zur Aufnahme einer ungebundenen
Tragschicht,
Auf- und Abtrag bis 10 cm,
zulässige Abweichung von der Nennhöhe +/- 2 cm.
Massenausgleich im Bereich des Planums.
Menge: 10,000 m2

**030.0003 Nachverdichten des Planums**
Nachverdichten des Planums
gemäß ZTV SoB-StB, leicht bis schwer lösbare Böden,
gefordertes Verformungsmodul Ev2 auf der Oberfläche 45
MN/m2
Die Abrechnung nach Aufmaß erfolgt wie vorstehend
beschrieben analog.
Menge: 10,000 m2

**030.0004 Schottertragschicht STS 0/32 Stärke 30 cm herstellen**
Schottertragschicht STS 0/32 Stärke 30 cm herstellen
Natursteinschotter STS 0/32 liefern und profilgerecht
einbauen
Verdichtung EV2 100 MN/m2
Menge: 3,000 m3

**030.0005 Trennschicht aus Polyethylenfolie >= 0,2mm, einlagig**
Trennschicht aus Polyethylenfolie >= 0,2mm,
einlagig,
mit mindestens 20cm Überdeckung an Nähten und Stößen
lose verlegen, Nähte und Stöße der Lagen gegeneinander
versetzt liefern und einbauen.
Menge: 10,000 m2

**030.0006 Randschalung, rauh, 20 cm hoch aufstellen,**
Randschalung, rauh, 20 cm hoch aufstellen, befestigen,
vorhalten und ausschalen und entfernen
Menge: 12,000 m

**030.0007 Betonstahlmatten liefern und verlegen**
Betonstahlmatten nach DIN 488 und DIN 1045-1
BSt 500 M (A/B),
als Lagermatten, Q 188A
liefern und nach statischen Erfordernissen lagenweise
inkl.
Lieferung und Verlegung erforderlicher
Unterstützungskörbe
und PVC-Schienen zur Auflage der Baustahlmatten,
Baustahlmatten inkl. Überdeckung auflegen und zwischen
der
Schalung einbauen.
Überlappung der Stahlmatten in Längsrichtung: 2 Maschen
Überlappung der Stahlmatten in Querrichtung: 1 Masche
Betondeckung:
Cnom, unten: 40 mm
Cnom, oben: 55 mm + 5 mm Opferbeton = 60 mm
Einschl. Zuschnitt, Biegen und Anpassung an Einbauten,
Schalung etc.
Menge: 0,300 t

**030.0008 Bodenplatte betonieren C 25/30**
Bodenplatte betonieren C 25/30
Lieferung und Einbau von Fundamentbeton
inkl. Verdichtung und Nachbehandlung
Oberfläche waagerecht abgezogen
Menge: 2,000 m3

**030.0009 Leerrohre PP DN 160 als Durchführung in der Bodenplatte liefern und einbauen**
Leerrohre PP DN 160 als Durchführung in der
Bodenplatte für
Leitungen von Wassertechnik  inkl. erforderlicher
Formteile
liefern und einbauen.
Menge: 5,000 St

**030.0010 Mauerwerk aus Kalksandstein herstellen**
Mauerwerk aus Kalksandstein herstellen
KS 24,8x17,5x23,8 cm
Verklebung mit Dünnbettmauerkleber
inkl. erforderlicher Eckausbildungen und Zuschnitte
Maße Technikgebäude gemäß Ausführungsplanung
Menge: 30,000 m2

**030.0011 Ringanker als U-Schale herstellen**
Ringanker als U-Schale herstellen
Breite 17,5 cm
Höhe 20 cm
inkl. 2x10 mm Stabstahl umlaufend
Menge: 12,000 m

**030.0012 Deckenplatte liefern und einbauen**
Deckenplatte liefern und einbauen
Format 300x300x15/22 cm
als Betonfertigteil aus Beton C50/60
inkl. Bewehrung Q188A oben sowie Q257A unten
Ausführung in zwei Einzelteilen gemäß
Ausführungsplanung
Versetzen auf Ringanker, höhen und fluchtgerecht
Versetzen auf Mittelbettmörtel
inkl. Abdichten der Stoß-und Längsfugen mit
PU-Fugenmaterial
Menge: 1,000 psch

**030.0013 Folie auf Dach liefern und montieren**
EPDM-Folie 2 mm auf Dach liefern und montieren
als Vorbereitung für Dachbegrünung
Menge: 10,000 m2

**030.0014 Kernbohrungen für Lüftungsgitter DN 100 herstellen**
Menge: 2,000 St

**030.0015 Lüftungsgitter liefern und einbauen D 10 cm**
Lüftungsgitter liefern und einbauen D 10 cm
aus Kunststoff weiß
Menge: 2,000 St

**030.0016 Mehrzecktür mit Eckzarge liefern und einbauen**
Mehrzwecktür mit Eckzarge liefern und einbauen
Türblattaußenmaß 2110x985 mm
Stahltür beschichtet Ral 9002
inkl. aller Montagearbeiten
Menge: 1,000 St

*Hinweis*
AUSSTATTUNG TECHNIKHAUS

**030.0017 Deckenleuchten liefern und montieren**
Deckenleuchten liefern und montieren
Feuchtraumleuchten 150 cm 48 W neutralweiß
Menge: 2,000 St

**030.0018 Lichtschalter liefern und montieren**
Lichtschalter liefern und montieren
inkl. erforderlicher Leitungen und Kabelführung
Menge: 1,000 St

**030.0019 Steckdosen 230 V liefern und montieren**
Steckdosen 230 V liefern und montieren
inkl. erforderlicher Leitungen und Kabelführung
Menge: 5,000 St

**030.0020 Rohrbelüfter mit Hygrostat liefern und montieren**
Menge: 1,000 St

**030.0023 Stromunterverteilung herstellen und absichern**
Stromunterverteilung herstellen und absichern
Liefern und Verlegen Stromzufuhr gemäß gesonderter
Position
Stromunterverteilung für folgende Stromverbraucher
herstellen:

* Pumpen 1 bis 3
* Pumpe zur Unterstützung Sandfilter
* Sandfilter inkl. Rückspülung
* Enthärtungsanlage
* Trennstation
* Beleuchtung und Rohrbelüftung Technikhaus

Schaltkastengehäuse in erforderlicher Dimensionierung
liefern,
bestücken und montieren
Menge: 1,000 psch

### Titel 040 Pumpen/Wasseraufbereitung

*Hinweis*
PUMPE UND STEUERUNG

**040.0001 Pumpe 1 (Becken 1) liefern und montieren**
Pumpe 1 (Becken 1)

inklusive Montage im Flachtank und Verbindung auf
Druckleitung PE 160
Robuster Nassläufer-Spaltrohrmotor
Großvolumiger Schmutzfilterkorb
Mehrstufige Tauchmotorpumpe für große Förderhöhen
geeignet
Material vollständig aus Edelstahl
Ausgangsleistung 18,5 kW
Nennspannung 400v
Frequenz 50Hz
Einschaltart Stern-Dreieck-Anlauf
Abmessungen (L × B × H) 1544 × 310 × 314mm
liefern und montieren

Tauchmotorpumpe Oase SPA 280-13 (Art. 53865) von Oase

oder gleichwertig:

----------------------------------
----------------------------------
Menge: 1,000 St

**040.0002 Pumpe 2 (Becken 2-4) liefern und montieren**
Pumpe 2 (Becken 2-4)

inklusive Montage im Flachtank und Verbindung auf
Druckleitung PE 200
Robuster Nassläufer-Spaltrohrmotor
Großvolumiger Schmutzfilterkorb
Mehrstufige Tauchmotorpumpe für große Förderhöhen
geeignet
Material vollständig aus Edelstahl
Ausgangsleistung 18,5 kW
Nennspannung 400v
Frequenz 50Hz
Einschaltart Stern-Dreieck-Anlauf
Abmessungen (L × B × H) 1544 × 310 × 314mm
liefern und montieren

Tauchmotorpumpe Oase SPA 280-13 (Art. 53865) von Oase

oder gleichwertig:

----------------------------------
----------------------------------
Menge: 1,000 St

**040.0003 Pumpe 3 (Becken 5-9) liefern und montieren**
Pumpe 3 (Becken 5-9)

inklusive Montage im Flachtank und Verbindung auf
Druckleitung PE 65
Robuster Nassläufer-Spaltrohrmotor
Großvolumiger Schmutzfilterkorb
Mehrstufige Tauchmotorpumpe für große Förderhöhen
geeignet
Material vollständig aus Edelstahl
Ausgangsleistung 2,2 kW
Nennspannung 400v
Frequenz 50Hz
Einschaltart Stern-Dreieck-Anlauf
Abmessungen (L × B × H) 888 × 225 × 229mm
liefern und montieren

Tauchmotorpumpe Oase SPA 2233 (Art. 53835) von Oase

oder gleichwertig:

----------------------------------
----------------------------------
Menge: 1,000 St

**040.0004 Pumpe 4 (Flachtank zu Sandfilter) liefern und montieren**
Pumpe 4 (Flachtank zu Sandfilter)

inklusive Montage im Flachtank und Verbindung auf
Druckleitung PE 65
Robuster Nassläufer-Spaltrohrmotor
Großvolumiger Schmutzfilterkorb
Mehrstufige Tauchmotorpumpe für große Förderhöhen
geeignet
Material vollständig aus Edelstahl
Ausgangsleistung 2,2 kW
Nennspannung 400v
Frequenz 50Hz
Einschaltart Stern-Dreieck-Anlauf
Abmessungen (L × B × H) 888 × 225 × 229mm
liefern und montieren

Tauchmotorpumpe Oase SPA 2233 (Art. 53835) von Oase

oder gleichwertig:

----------------------------------
----------------------------------
Menge: 1,000 St

**040.0005 Elektroschaltkasten zur Zeitsteuerung liefern und einbauen**
Elektroschaltkasten zur Zeitsteuerung der
Betriebspumpen
IP56-Gehäuse. Montage in Technikhaus.
Pumpenanlagen betriebsfertig anschließen, programmieren
und übergeben.
Menge: 1,000 Stk

**040.0006 Elektronische Niveauregelung Schwallwasserschacht mit Mengenbegrenzung**
Elektronische Niveauregelung mit Mengenbegrenzung
bestehend aus:
Schwimmerschalter
Transformator 230V 24V. 50Hz
1Zoll Magnetventil 24V
Form- und Verbindungsteilen, Kabel bis 10 m
Steuereinheit zur Erfassung und Regelung der maximalen
täglichen Nachspeisemenge
Wasserzählung und elektronische Wassermengenbegrenzung
pro Tag.
Einbau aller Komponenten in Technikhaus
Menge: 1,000 Stk

*Hinweis*
WASSERAUFBEREITUNG

**040.0007 Sandfilter liefern und montieren**
Sandfilter liefern und montieren
ortsfeste betriebsbereite Montage in Technikhaus
inkl. aller Anschlüsse (Strom, Vor,-Rücklauf) und
Verrohrungen
bis Gebäudekante

Sandfilter D800 von Oase

oder gleichwertig:

----------------------------------
----------------------------------
Menge: 1,000 Stk

**040.0010 Stangenventil liefern und einbauen**
Stangenventil liefern und einbauen
zur automatischen Rückspülung des Sandfilters
inkl. aller erforderlichen Anschlüsse
Menge: 1,000 St

**040.0011 Filtersteuerung liefern und einbauen**
Filtersteuerung liefern und einbauen
inkl. aller erf. Anschlüsse zur Steuerung sowie
automat.
Rückspülung des Sandfilters
Menge: 1,000 St

**040.0012 Wasseraufbereitung Clear Fountain liefern und montieren**
Wasseraufbereitung Clear Fountain liefern und montieren

Liefern und in Technikschrank montieren und
betriebsfertig
anschließen
inkl PH-Sonde, Redox-Sonde und Betriebsmittel für
Anlaufbetrieb.
Leitprodukt Clear Fountain System II von Oase oder
gleichwertig:

.......................................
.......................................
Menge: 1,000 Stk

**040.0013 Enthärtungsanlage liefern und montieren**
Enthärtungsanlage liefern und betriebsfertig montieren

Nenndurchfluss 2,4 m³/h bei 1 bar Druckverlust

Lieferumfang:

 Anschlussmodul
 Wasserprüfeinrichtung Gesamthärte
 Montage- und Anschlussmaterial
 Leckagesensor
 Kanalanschluss
 Schlauchisolierung
 cliQlock-Basismodul DN20/3/4"

inkl. 3 Sack Salztabs Rundläufer 25 kg
inkl. Inbetriebnahme durch Werkskundendienst

Leitprodukt:

Enthärtungsanlage softliQ:SE 24 von Grünbeck

oder gleichwertig:

----------------------------------------------
----------------------------------------------
Menge: 1,000 St

*Hinweis*
TRENNSTATION

**040.0014 Sicherheitstrennstation KAT 5 liefern und montieren**
Sicherheitstrennstation KAT 5 liefern und montieren

Anschluss DN 25
PN10
Schutzart IPX4
Spannungsversorgung 230 V AC
Volumen Vorlagebehälter 30 l
Spülmenge der PWC Leitung 10 l/min
elektrische Stromaufnahme 5,9 A
Leistungsfaktor 0,98

inkl. betriebsfertiger Montageund Einweisung
inkl. Anschluss an Kanal

Leitprodukt: Kemper FK5 Pro Sicherheitstrennstation

oder gleichwertig:

----------------------------------------
----------------------------------------
Menge: 1,000 St

**040.0015 Freistrom-Absperrventil RG mit Entleerstopfen G/1/4, IG DN 25**
Freistrom-Absperrventil RG mit Entleerstopfen G/1/4,
IG DN 25
liefern und montieren
Menge: 2,000 St

**040.0016 Kemper-Anschlussset für FK-5 PRO**
Kemper-Anschlussset für FK-5 PRO
liefern und betriebsfertig montieren

Fa. Kemper oder gleichwertig:

--------------------------------------
--------------------------------------
Menge: 1,000 St

### Titel 050 Fontänendüsen/Ausstattung

**050.0001 Unterverteilung Druckleitungen Becken 1 liefern und einbauen**
Unterverteilung Druckleitungen Becken 1 liefern und
einbauen
gemäß Ausführungsdetail in Anlage
Menge: 1,000 psch

**050.0002 Unterverteilung Druckleitungen Becken 5-9 liefern und einbauen**
Unterverteilung Druckleitungen Becken 5-9 liefern und
einbauen
gemäß Ausführungsdetail in Anlage
Menge: 1,000 psch

**050.0003 Schieber auf Druckleitung Becken 2 bis 4 liefern und einbauen**
Schieber auf Druckleitung Becken 2 bis 4 liefern und
einbauen
Keilflachschieber DN 160 mit PN 16 Flanschen gemäß EN
1092-2
inkl. erforderlicher Erdarbeiten, beidseitigem
Anschluss an
Druckleitung, Schiebergestänge und Gusskappe in
Rasenfläche
Menge: 3,000 St

**050.0004 Verteiler Schacht Beckensteuerung 100x 100cm**
Kabelschacht zur Verteilung von PE Druckleitungen aus
Betonfertigteilen Beton C35/45
DIN EN 1992-1-1 mit hohem Wassereindringwiderstand mit
Sickerloch, bemessen nach DIN Fachbericht 101 und DIN
4085 bestehend aus:

Schachtabdeckung nach DIN EN 124 und DIN 1229,  i.L.
700/ 700 mm, Klasse D 400, mit Betonfüllung und
Stahleinfassung, mit Lüftung und verzinkter
Schmutzschale
Schachtdeckenplatte 100/100/16 i.L. mit
Einstiegsöffnung
700/ 700 mm i.L.
Schachtunterteil 100/100/100 ,mit Sickerloch
Schachteinstiegshilfe als Stufenleiter aus armiertem
Kunststoff liefern und
Fertigteile in Mörtel MG III versetzen.

Schachtgröße i.L.: ca. 1000  x 1000 mm
Bauhöhe: ca. 1250 mm
inkl. Bettung aus Kiessand
oder gleichwertigem Material,
20 cm stark im verdichteten Zustand herstellen.
inklusive Baugrube ausheben und verfüllen

inklusive Bohrungen für Durchführung von PE Leitungen
bis D.
25cm

inkl. Einführungsöffnungen schließen und mit
Zementmörtel
verputzen.
Menge: 2,000 St

**050.0005 Verlängerung Düsen 1" liefern und montieren**
Verlängerung zur Düse
1" Gewinde Höhe ca 30cm
Material Messing
zur Verbindung von Gewinde 1 1/2" Beckenboden zur Düse
1"
inklusive Fitting zur Gewindeanpassung von 1 1/2" auf
1"
liefern und montieren
Menge: 49,000 St

**050.0006 Schaumeffektldüse Fontäne 4,0m**
Schaumeffektdüse für Fontänenhöhe von ca. 4,0m
Material Bronze
Abmessungen (Ø × H)  78 × 227

Sauerstoffanreichernde Düse mit Justierflansch
1" Gewindeanschluss

Geiser 20T von Oase

oder gleichwertig:

----------------------------------
----------------------------------
Menge: 1,000 St

**050.0007 Einzelstrahldüse Fontäne 2,5m**
Einzelstrahldüse für Fontänenhöhe von ca. 2,5m
Messingdüsen vernickelt und verchromt
Abmessungen (Ø × H) 21 × 118mm
Düsenöffnung 12,0mm
Strahlbreite 10-12mm
Mit Strömunsgleichrichter
Klarer windstabilder Vollstrahl
Flexibel mit bis zu 15° vertikal schwenkbarem
Kugelgelenk
1" Gewindeaufnahme

Komet Silber von Oase

oder gleichwertig:

----------------------------------
----------------------------------
Menge: 8,000 St

**050.0008 Einzelstrahldüse Fontäne 1,5m**
Einzelstrahldüse für Fontänenhöhe von ca. 1,5m
Messingdüsen vernickelt und verchromt
Abmessungen (Ø × H) 21 × 118mm
Düsenöffnung 12,0mm
Strahlbreite 10-12mm
Mit Strömunsgleichrichter
Klarer windstabilder Vollstrahl
Flexibel mit bis zu 15° vertikal schwenkbarem
Kugelgelenk
1" Gewindeaufnahme

Komet Silber von Oase

oder gleichwertig:

----------------------------------
----------------------------------
Menge: 35,000 St

**050.0009 Einzelstrahldüse Fontäne 0,5m**
Einzelstrahldüse für Fontänenhöhe von ca. 0,5m
Messingdüsen vernickelt und verchromt
Abmessungen (Ø × H) 21 × 118mm
Düsenöffnung 12,0mm
Strahlbreite 10-12mm
Mit Strömunsgleichrichter
Klarer windstabilder Vollstrahl
Flexibel mit bis zu 15° vertikal schwenkbarem
Kugelgelenk
1" Gewindeaufnahme

Komet Silber von Oase

oder gleichwertig:

----------------------------------
----------------------------------
Menge: 5,000 St

### Titel 060 Entsorgung Boden

*Hinweis*
Sind im Leistungsumfang Erdarbeiten mit Entsorgung von
Aushubmaterial enthalten, so sind unmittelbar mit
Beginn der
Ausführung in Bereichen der Erdarbeiten mit Aushub
entsprechende Abfalltechnische Bodenuntersuchungen zur
Bestimmung des aktuellen Zuordnungswertes BM nach
Ersatzbaustoffverordnung, nachfolgende Probenentnahmen
und Laboruntersuchungen zu veranlassen.
Aus einer verspäteten Ausführung dieser nachfolgend
beschriebenen Leistungen kann der Auftragnehmer keine
Behinderungskosten/Mehrkosten mit der Begründung
ableiten,
dass entsprechende Werte für eine ordnungsgemäße
Entsorgung der für eine Entsorgung vorgesehenen
Aushubmassen auf einer zugelassenen Deponie nicht mit
Beginn des Erdaushubs vorlagen.
Die Arbeiten sind zeitlich so zu planen, dass die
Probenentnahme 3 Wochen vor Beginn der
Erdaushubarbeiten
inkl. Entsorgung erfolgen, sodass mit Beginn der
Erdaushub-
und Entsorgungsarbeiten die entsprechenden Laborwerte
vorliegen.

Die Ergebnisse der Probenentnahme und
Laboruntersuchungen sind der Bauüberwachung umgehend
entsprechend der Angaben im Leistungstext vorzulegen.
Die sich hieraus ergebenen Entsorgungswege sind
nochmals
mit der Bauüberwachung abzustimmen.

**060.0001 Probenentnahme Feststoffproben nach Ersatzbaustoffverordnung, Haufwerk**
Probeentnahmearbeiten inkl. An- und Abfahrt zur
Gewinnung
von Feststoffproben für in der/den nachfolgenden
Position/en
beschriebenen Abfalltechnischen Untersuchung des
abzufahrenden Erdaushubs wie folgt:
Gewinnung und Entnahme von Bodenproben aus bauseitig
lagernden Haufwerken
einschl. Organoleptische Ansprache des Bodens aus
hydrogeologischer und chemisch-physikalischer Sicht und
Sicherung der entnommenen Bodenproben in luftdicht
verschließbaren Probengläsern
Gewinnung und Entnahme von Misch- und
Sammelprobe/n aus vorstehend gewonnenen Einzelproben
aus Haufwerken gemäß Ersatzbaustoffverordnung
je einheitlich ansprechbarer Bodenart
inkl. Abschätzung der Kubatur und
Probenentnahmeprotokoll

Es sind zu kalkulieren:
12 Einzelproben je 40,0m³ bis 60,0m³
40 Einzelproben je 500,0m³
65 Einzelproben je 1.000,0m³

Abrechnung erfolgt nach Anzahl der je nach Kubatur
erforderlichen Einzelproben
Die Verteilung der Einzelproben ist gleichmäßig auf die
verschiedenen Mieten aufzuteilen und entsprechend klar
zu
bezeichnen um eine entsprechende Zueweisung
sicherzustellen.
Menge: 20,000 Stk

**060.0002 Probenanalytik Boden mit Einstufung Zuordnungswerte Ersatzbaustoffverordnung**
Laboruntersuchung einschl. Probenvorbereitung durch ein
zugelassenes/geprüftes Analyselabor
mit Bestimmung des Zuordnungswertes und der
Einbauklassen BM-xx nach Ersatzbaustoffverordnung des
Erdaushubs je Mischprobe aus der vorstehend
beschriebenen
Position "Probenentnahme Feststoffproben"
wie folgt:
Herstellen von Untersuchungsproben durch das
Analyselabor für Feststoffuntersuchungen und für
Eluatuntersuchungen
zur
Bestimmung der Parameter nach
Ersatzbaustoffverordnung

und daraus folgend die Zuordnung der jeweiligen
Untersuchungsergebnisse in die Zuordnungswerte /
Einbauklassen nach Ersatzbaustoffverordnung Boden
(BM-Wert)

einschl. Protokollierung und Vorlage der
Untersuchungsergebnisse 1-fach in Papier und 1-fach
digital
auf Datenträger/ per Mail an die Bauüberwachung
 Die Probeanalaýse ist entsprechend der Erdmieten
anzulegen
um diesen klar einen Wert zuordnen zu können.
Menge: 1,000 Stk

*Hinweis*
ENTSORGUNG BODEN

**060.0003 Boden auf Mieten gelagert, aufnehmen, entsorgen, BM-0**
Boden, seitlich auf Mieten gelagert, aufnehmen laden,
transportieren und der stofflichen Verwertung zuführen,
leicht bis mittelschwer lösbare Böden nach DIN 18196,
mit Zuordnungklasse nach Ersatzbaustoffverordnung BM-0
nicht schadstoffbelasteter nicht gefährlicher Abfall,
nicht überwachungsbedürftig,
Abfallschlüssel nach EWC 170504 Boden und Steine
ohne gefährliche Stoffe
Entsorgungsnachweis ist nicht erforderlich,
Die Gebühren der Verwertung werden vom AN übernommen,

Verwertungsanlage ist gemäß Vorbemerkungen
"Angaben zur Abfallentsorgung" anzugeben.
Abrechnung nach Wiegeschein und Abgleich
mit Aufmaß x Umrechnungsfaktor gemäß
"Erhebungen der Abfallwirtschaft und Luftreinhaltung /
Abfallarten gemäß dem Europäischen Abfallverzeichnis
(AVV -
Abfallverzeichnis-Verordnung)" des
Bayerischen Landesamtes für Statistik und
Datenverarbeitung.
Menge: 20,000 m3

**060.0004 Boden auf Mieten gelagert, aufnehmen, entsorgen, BM-0***
Boden, seitlich auf Mieten gelagert, aufnehmen laden,
transportieren und der stofflichen Verwertung zuführen,
leicht bis mittelschwer lösbare Böden nach DIN 18196,
mit Zuordnungklasse nach Ersatzbaustoffverordnung BM-0*
nicht schadstoffbelasteter nicht gefährlicher Abfall,
nicht überwachungsbedürftig,
Abfallschlüssel nach EWC 170504 Boden und Steine
ohne gefährliche Stoffe
Entsorgungsnachweis ist nicht erforderlich,
Die Gebühren der Verwertung werden vom AN übernommen,

Verwertungsanlage ist gemäß Vorbemerkungen "Angaben zur
Abfallentsorgung" anzugeben.
Abrechnung nach Wiegeschein und Abgleich
mit Aufmaß x Umrechnungsfaktor gemäß
"Erhebungen der Abfallwirtschaft und Luftreinhaltung /
Abfallarten gemäß dem Europäischen Abfallverzeichnis
(AVV -
Abfallverzeichnis-Verordnung)" des des Bayerischen
Landesamtes für Statistik und Datenverarbeitung.
Menge: 20,000 m3

**060.0005 Boden auf Mieten gelagert, aufnehmen, entsorgen, BM-F0***
Boden, seitlich auf Mieten gelagert, aufnehmen laden,
transportieren und der stofflichen Verwertung zuführen,
leicht bis mittelschwer lösbare Böden nach DIN 18196,
mit Zuordnungklasse nach Ersatzbaustoffverordnung
BM-F0*
nicht schadstoffbelasteter nicht gefährlicher Abfall,
nicht überwachungsbedürftig,
Abfallschlüssel nach EWC 170504 Boden und Steine
ohne gefährliche Stoffe
Entsorgungsnachweis ist nicht erforderlich,
Die Gebühren der Verwertung werden vom AN übernommen,

Verwertungsanlage ist gemäß Vorbemerkungen
"Angaben zur Abfallentsorgung" anzugeben.
Abrechnung nach Wiegeschein und Abgleich
mit Aufmaß x Umrechnungsfaktor gemäß
"Erhebungen der Abfallwirtschaft und Luftreinhaltung /
Abfallarten gemäß dem Europäischen Abfallverzeichnis
(AVV -
Abfallverzeichnis-Verordnung)" des des Bayerischen
Landesamtes für Statistik und Datenverarbeitung.
Menge: 20,000 m3

**060.0006 Boden auf Mieten gelagert, aufnehmen, entsorgen, BM-F1**
Boden, seitlich auf Mieten gelagert, aufnehmen laden,
transportieren und der stofflichen Verwertung zuführen,
leicht bis mittelschwer lösbare Böden nach DIN 18196,
mit Zuordnungklasse nach Ersatzbaustoffverordnung BM-F1
nicht schadstoffbelasteter nicht gefährlicher Abfall,
nicht überwachungsbedürftig,
Abfallschlüssel nach EWC 170504 Boden und Steine
ohne gefährliche Stoffe
Entsorgungsnachweis ist nicht erforderlich,
Die Gebühren der Verwertung werden vom AN übernommen,

Verwertungsanlage ist gemäß Vorbemerkungen "Angaben zur
Abfallentsorgung" anzugeben.
Abrechnung nach Wiegeschein und Abgleich
mit Aufmaß x Umrechnungsfaktor gemäß
"Erhebungen der Abfallwirtschaft und Luftreinhaltung /
Abfallarten gemäß dem Europäischen Abfallverzeichnis
(AVV -
Abfallverzeichnis-Verordnung)" des des Bayerischen
Landesamtes für Statistik und Datenverarbeitung.
Menge: 20,000 m3

**060.0007 Boden auf Mieten gelagert, aufnehmen, entsorgen, BM-F2**
Boden, seitlich auf Mieten gelagert, aufnehmen laden,
transportieren und der stofflichen Verwertung zuführen,
leicht bis mittelschwer lösbare Böden nach DIN 18196,
mit Zuordnungklasse nach Ersatzbaustoffverordnung BM-F2
nicht schadstoffbelasteter nicht gefährlicher Abfall,
nicht überwachungsbedürftig,
Abfallschlüssel nach EWC 170504 Boden und Steine
ohne gefährliche Stoffe
Entsorgungsnachweis ist nicht erforderlich,
Die Gebühren der Verwertung werden vom AN übernommen,

Verwertungsanlage ist gemäß Vorbemerkungen "Angaben zur
Abfallentsorgung" anzugeben.
Abrechnung nach Wiegeschein und Abgleich
mit Aufmaß x Umrechnungsfaktor gemäß
"Erhebungen der Abfallwirtschaft und Luftreinhaltung /
Abfallarten gemäß dem Europäischen Abfallverzeichnis
(AVV -
Abfallverzeichnis-Verordnung)" des des Bayerischen
Landesamtes für Statistik und Datenverarbeitung.
Menge: 20,000 m3

### Titel 070 Stundenlohnarbeiten

**070.0001 Stundensatz Facharbeiter Wassertechnik/Elektriker**
Menge: 50,000 h

**070.0002 Stundensatz Bauhelfer**
Menge: 50,000 h

**070.0003 Stundensatz Kettenbagger 3,5 bis 5 to inkl. Bedienung**
Menge: 10,000 h

USt %: 19,00
